# Erweiterung FFWGh Unterspreewald Los 18 Maler
Angebotsaufforderung (GAEB DA XML 3.3, DA83)
Projekt: 14VB0...
Währung: EUR
Vergabeart: Öffentliche Ausschreibung
Eröffnung: 31.03.2026 11:00:00
Ende der Zuschlagsfrist: 30.04.2026
Abgabeort: Amt Unterspreewald; Markt 1; 15938 Golßen
Ausführungsbeginn: 27.04.2026
Ausführungsende: 10.07.2026
Erstellt mit: GXML Toolbox V3.3 R20220330, ORCA AVA 27 27.00.00, 09.03.2026

## Allgemeine Hinweise zum Bauvorhaben für dieses Los
Das Amt Unterspreewald baut in Neuendorf am See das bestehende Feuerwehrgerätehaus um und erweitert es um eine Fahrzeughalle sowie Werkstatt und Lager.

Bestandsgebäude:
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
Erweiterung (Ansicht Rückseite):
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
Im vorhandenen Feuerwehrgebäude kommt es zu Veränderungen der Raumaufteilung und -nutzung.

Der Umbau wird notwendig, um einen ausreichenden Stellplatz für ein neues und vor allem größeres Feuerwehrfahrzeug zu schaffen. Der vorhandene Stellplatz im Bestandsgebäude ist inzwischen zu klein.
Die wesentliche Tragstruktur des vorhandenen Gebäudes wird nicht geändert. Die Wandeinbauten im Bestandsgebäude sind nichttragend, bis auf wenige Ausnahmen kleineren Umfanges.
Der Rohbau der Erweiterung besteht aus einem Mauerwerk aus Leichthochlochziegeln auf einer Fundamentplatte aus Stahlbeton. Das Dachtragwerk wird aus Holz und Holzwerkstoffplatten hergestellt und dient als aussteifende Dachscheibe. Die geneigt einzubauende Dachscheibe ist mit einer Flachdachabdichtung versehen. Das Dachtragwerk der hofseitigen Lagererweiterung ist ein Pultdach mit Betondachsteineindeckung.
Der Anbau weicht optisch deutlich vom Bestandsgebäude ab, um das optische Erscheinungsbild und insbesondere die Symmetrie des Bestandsgebäudes zu erhalten.

Straßenansicht:
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
Rohbau mit Dachtragwerk Halle (ohne Scheibe):
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
## Allgemeine Hinweise zum Baugrundstück
1. Verschlossene Aufenthaltsräume werden vom Bauherrn nicht zur Verfügung gestellt. Diese sind jeweils im Rahmen der Baustellenenrichtung eines jeden Loses zu berücksichtigen.

2. Wasser und Strom werden vom Bauherrn in für diese Bauleistung üblichen Anschlussgrößen zur Verfügung gestellt. Abwasser aus dem Baustellenbetrieb kann nicht abgeleitet werden.

3. Sanitärräume werden vom Bauherrn nicht zur Verfügung gestellt. Diese sind jeweils im Rahmen der Baustellenenrichtung eines jeden Loses zu berücksichtigen. Eine mobile Baustellentoilette mit Waschmöglichkeit, Heizlüfter und Beleuchtung wird durch den AG jedoch über die gesamte Bauzeit zur Verfügung gestellt.

4. Der Baustellenbereich beinhaltet die durch Bauzäune o.ä. abgegrenzten Grundstücksfläche.

5. Der Untergrund des Baugrundstückes ist im betroffenen Bereich hinreichend tragfähig und teilweise befestigt. Der Untergrund innerhalb des Gebäudes besteht aus einem Unterbeton, meistens mit einem Estrich belegt.

6. Baustellenzufahrt direkt über die angrenzende Dorfstraße ohne Einschränkung. Die Zufahrt auf dem Grundstück ist mit Betonsteinpflaster befestigt. Die angrenzende Straße hat eine Asphaltoberfläche und ist ca. 5,5m breit.

7. Ausgewiesene Parkplätze werden nicht zur Verfügung gestellt. Die Beschaffung von entsprechenden Flächen auf dem Baugrundstück ist nicht möglich. Ein Kostenersatz dafür erfolgt nicht.
Privat- und Transportfahrzeuge können auf einigen straßenbegleitenden öffentlichen Parkplätzen abgestellt werden. Auch hier gilt: ohne Kostenersatz.
Für die Baustelleneinrichtung und Lagerflächen vorgesehene Flächen dürfen nicht als Parkflächen genutzt werden, wenn dadurch andere (fremde) Gewerke behindert werden.

8. Durch den AN verursachte Verschmutzungen der angrenzenden Straßen und Gehwege sind ohne zusätzliche Kosten für den AG und unverzüglich zu beseitigen. Durch Verschmutzungen entstandene Schäden gehen zu Lasten des AN.

9. Der Bieter ist angehalten, sich vor Abgabe seines Angebotes ein Bild vom Baugrundstück zu machen. Grundstück und Gebäude sind besichtigungsreif. Für eine Gebäudebesichtigung bedarf es aber einer Terminabstimmung für den Zugang.

## Allgemeine Hinweise zur Leistungsaufstellung
1. Soweit in der Leistungsbeschreibung auf Technische Spezifikationen, z.B. nationale Normen, mit denen Europäische Normen umgesetzt werden, europäisch technische Bewertungen, gemeinsame technische Spezifikationen, Internationale Normen, Bezug genommen wird, werden auch ohne den ausdrücklichen Zusatz: "oder gleichwertig" immer gleichwertige Technische Spezifikationen in Bezug genommen.

2. Die hier beschriebenen Leistungen verstehen sich, sofern in der Leistungsaufstellung nichts anderes erwähnt ist, als vollständige Leistungen, die die geeignete Verwendung und dauerhafte Funktionalität nach Art dieser Leistung gewährleisten. Für die angebotenen Leistungen übernimmt der AN die Verpflichtung der Vollständigkeit, das heißt Leistungen und Nebenleistungen, die sich für die Erfüllung der einzelnen Positionsanforderungen zwangsläufig ergeben, sind einzukalkulieren, auch wenn sie im Leistungsverzeichnis nicht ausdrücklich erwähnt sind.

3. Für uneindeutige oder Leistungsbeschreibungen mit offensichtlichen Fehlern ist vor Angebotsabgabe  Aufklärung zu verlangen. Erfolgt diese offensichtlich erforderliche Aufklärung nicht, weil der Bieter es nicht verlangt hat, können diese offensichtlichen Unklarheiten oder Fehler später nicht Grundlage von Nachforderungen desselben Auftragnehmers werden.

4. Sollte nur Lieferung Leistungsbestandteil sein, ist das in den Leistungspositionen ausdrücklich erwähnt. Andernfalls gilt immer Lieferung, Transport sowie Einbau/Montage als vereinbart.

5. Leistungen für Baustelleneinrichtungen jedes einzelnen Loses sind in den Einheitspreisen zu berücksichtigen. Siehe auch "Checkliste zur Planung der Baustelleneinrichtung" (www.baua.de/DE/Angebote/Publikationen/Praxis).
Baustelleneinrichtungen über die beschriebenen Einzelleistungen hinaus, die auch für andere Lose/Gewerke nutzbar sein müssen, sind bei Bedarf separat beschrieben (z.B. mobile Baustellentoilette, Bauschild o.ä.).

6. Vom Bieter angeforderte Fabrikat- und/oder Produktangaben sind Kernbestandteile des Angebotes. Sie sind mit dem Angebot abzugeben. Bei der Abfrage nach Hersteller und Typ ist auch beides anzugeben!
Spätere Veränderungen von Produkten ohne vorherige gemeinsame Vereinbarung zwischen Bauherr und Auftragenehmer sind nicht zulässig.

7. Die Mengen des Leistungsverzeichnisses sind keine Bestell-/Ausführungsmengen. Dafür sind Werk- und Montagepläne sowie die Mengenermittlungen des Ausführenden maßgebend.

8. Sind Abweichungen vom Leistungstext zwingend erforderlich, weil z.B. kein Hersteller die geforderte Kombination liefern kann, dann sind diese Abweichungen in einer gesonderten Anlage zum Angebot aufzuführen. Änderungen an Positionstexten selbst (Streichungen, Ergänzungen) sind nicht zulässig!

9. Die Gliederung des Leistungsverzeichnisses dient lediglich der besseren Übersicht. Die Positionen gelten für alle Leistungsbereiche des LVs und es können dementsprechend auch Mengen in verschiedenen  Gliederungspunkten zugeordnet werden.
Die Reihenfolge der Leistungen im Leistungsverzeichnis soll den tatsächlichen Ablauf darstellen, kann dies aber nicht durchgängig.

10. Bestandteile der Leistungsbeschreibung sind:
- Dieses Leistungsverzeichnis einschließlich der Vorbemerkungen
- Bauzeitplan in der beiliegenden Fassung
- Plan 506 "Trockenbau Erdgeschoss"
- Plan 507 "Fliesen"

## Ausführung der Leistung in fertiggestellten Räumen, kein Spritzen
Ausführung der Leistung in fertiggestellten Räumen und in solchen mit Aufputzinstallationen der Haustechnik:
Die Beschichtung kann nicht im Spritzverfahren aufgebracht werden,
der Bodenbelag besteht aus Zementestrich noch ohne Oberflächenbeschichtung.

## Schutz angrenzender Bauteile und vor Witterungseinflüssen
Angrenzende Böden, Sanitäreinrichtungen, Beschläge und Einrichtungsgegenstände müssen abgedeckt bzw. abgeklebt werden.
Das Abdeckmaterial ist nach Ausführung der Leistung rückstandslos zu entfernen.
Insbesondere sind Glas- und Aluminiumflächen bei der Verwendung Silikat- bzw. kalkhaltiger Anstrichstoffe durch Abkleben zu schützen.
Wenn möglich, sind die vorhandenen Dichtungen an Zargen, Türen und Fenstern u.dgl. vor den Arbeiten zu entfernen und anschließend wieder einzubauen, andernfalls sind sie abzukleben. Dies gilt in gleicher Weise für Beschläge. Bewegliche Teile sind gangbar zu halten.
Klebebänder dürfen die Untergründe, auf denen sie angebracht sind, nicht angreifen.
Angrenzende Bauteile wie Fenster, Türen fertige Oberflächen fremder Gewerke u.ä. sind mit einer behelfsmäßigen Schutzvorrichtung für die Dauer der vertraglichen Ausführungsfristen vor Beschädigung und Verschmutzung zu schützen.
Die Vergütung dieser Arbeiten erfolgt mit entsprechenden Positionen, sofern es sich nicht um Nebenleistungen handelt.

Frisch beschichtete Flächen sind den zu üblicherweise zu erwartenden Witterungsbedingungen entsprechend zu schützen und nachzubehandeln.

## Weitere Vereinbarungen zu Nebenleistungen
Ergänzend zu den in VOB/C DIN 18363 genannten gelten als nicht gesondert zu vergütende Nebenleistungen nachfolgend genannte und ggf. nicht aufgeführte, aber vergleichbare Leistungen:
..................................................................................................................................................................
Schutzabdeckungen für angrenzende gewerkefremde Bauteile und Fußbodenflächen zur Vermeidung der Verschmutzung.
.............................................................................................................................................................................
Entfernen von Farbspuren, Spritzern und dgl. aus den Arbeiten des Auftragnehmers
.............................................................................................................................................................................
Schutzmaßnahmen durch Hinweisschilder für den Personenverkehr, sowie Absperrungen im üblichen Umfang.

## Hinweise zu Lagerflächen
Wenn der Auftragnehmer für das Lagern von Geräten und Material Lagerflächen oder Räume benötigt, sind diese mit dem Auftraggeber festzulegen.
Die Zuweisung von Räumen erfolgt stets widerruflich.
Durch die Benutzung von Räumen als Unterkunft oder Baustofflager dürfen die Arbeiten anderer Gewerke nicht behindert werden.
Die Lagerung feuergefährlicher Stoffe bedarf einer ausdrücklichen Zustimmung des Auftraggebers.
Nach Aufforderung durch den AG sind die benutzten Räume und Lagerflächen innerhalb von 3 Werktagen besenrein zu räumen

## Verwendung der Stoffe
Die zu verarbeitenden Stoffe müssen der jeweiligen Stoffnorm entsprechen und sind gem. den Verarbeitungsrichtlinien der Hersteller zu verarbeiten.
Dem Auftraggeber ist auf Verlangen Einsicht darin zu gewähren.
Für Beschichtungsaufbauten müssen Produkte desselben Herstellers verwendet werden. Insbesondere bei Beschichtungssystemen, die als solche vom Hersteller ausgewiesen sind, sind ausschließlich die entsprechenden Systemkomponenten zu verwenden.

Beschichtungsstoffe, Lösungs- und Verdünnungsmittel müssen neben den Aussagen der DIN 18363 bei der Verwendung in Räumen, die vorwiegend dem Aufenthalt von Menschen oder Tieren dienen, so beschaffen sein, dass sie keine Belästigung oder Gesundheitsgefährdung durch Ausdünstung darstellen.

Als Gefahrstoffe nach der GefStoffV oder den TRGS eingeordnete Beschichtungsstoffe und Lösemittel dürfen grundsätzlich nur in Originalgebinden auf der Baustelle verarbeitet werden.

Restmaterial ist, sofern es nicht vom Auftraggeber ausdrücklich übernommen wird, kostenlos und rückstandsfrei zu beseitigen. Gleiches gilt für Verpackung, Abdeckmaterial, Behälter u.dgl.
Die einschlägigen Vorschriften über Sonderabfall sind einzuhalten. Der Auftraggeber kann einen entsprechenden Nachweis verlangen.
Farbreste dürfen, auch wenn sie in Bezug auf Umweltschutz unbedenklich sind, nicht in die Entwässerung des Gebäudes oder der Außenanlagen gelangen.

Nach Abschluss der Arbeiten ist dem Auftraggeber eine Baustellen-Materialliste zu übergeben, in der das verwendete Beschichtungsmaterial, gegliedert nach Verwendungszweck, Fabrikat und Hersteller gelistet ist.
Für geringfügige Ausbesserungen sind dem Auftraggeber auf Verlangen nach Abschluss der Arbeiten genügend Restmaterialien zu übergeben.

## 18 Maler
EP-Anteile: Lohn; Material; Gerät; Sonstiges

### Titel 01 Anstriche innen

**01.01 Aufrauen Besch Wand Putz mattschleifen**
*** EP-Aufgliederung gefordert
STLB-Bau 2025-10 034
Aufrauen der Beschichtung für Beschichtungsarbeiten, an Wand mit Putz, innen, Kalkzement-Normalputzmörtel (GP), gefilzt, durch Mattschleifen, Arbeitshöhe der zu bearbeitenden oder zu bekleidenden Fläche bis 3,5 m über der Standfläche des hierfür erforderlichen Gerüstes.
Menge: 110,000 m2

**01.02 Putzfehlstellen ausbessern Wand Putz**
*** EP-Aufgliederung gefordert
STLB-Bau 2025-10 034
Putzfehlstellen ausbessern, für Beschichtungsarbeiten, an Wand mit Putz, innen, vorh. Qualitätsstufe Oberfläche Q2, Kalkzement-Normalputzmörtel (GP), gefilzt, Arbeitshöhe der zu bearbeitenden oder zu bekleidenden Fläche bis 3,5 m über der Standfläche des hierfür erforderlichen Gerüstes,
Maße 'in Einzelflächen bis 1m2'
.
Menge: 5,000 m2

**01.03 Unebenheiten ausgleichen Wand Putz**
*** EP-Aufgliederung gefordert
STLB-Bau 2025-10 034
Unebenheiten ausgleichen, für Beschichtungsarbeiten, an Wand mit Putz, innen, vorh. Qualitätsstufe Oberfläche Q2, Kalkzement-Normalputzmörtel (GP), gefilzt, Arbeitshöhe der zu bearbeitenden oder zu bekleidenden Fläche bis 3,5 m über der Standfläche des hierfür erforderlichen Gerüstes,
Maße 'in Einzelflächen bis 1m2'
.
Menge: 20,000 m2

**01.04 Wand innen Putz Dispersions-Spachtelmasse 1x spachteln**
*** EP-Aufgliederung gefordert
STLB-Bau 2025-10 034
Wand innen, mit Putz, Kalkzement-Normalputzmörtel (GP), gefilzt, mit Dispersionsspachtelmasse einmal spachteln, ganzflächig, Arbeitshöhe der zu bearbeitenden oder zu bekleidenden Fläche bis 3,5 m über der Standfläche des hierfür erforderlichen Gerüstes,
Hersteller und Typ '....................................................'
vom Bieter einzutragen.
Menge: 50,000 m2

**01.05 Anschlussfuge innen abdichten elast.Dichtstoff Acrylatdispersion B bis 10mm**
*** EP-Aufgliederung gefordert
STLB-Bau 10/2025 023 TB
Anschlussfuge im Innenputz abdichten, mit elastischem Dichtstoff, Basis Acrylatdispersion, Fugenbreite bis 10 mm, Profile werden gesondert vergütet,
Hersteller und Typ '....................................................'
vom Bieter einzutragen.
Menge: 200,000 m

**01.06 Überholungsbesch Wand Putz Dispersionsfarbe**
*** EP-Aufgliederung gefordert
*** Bezugsbeschreibung
STLB-Bau 2025-10 034
Überholungsbeschichtung an Wand, innen, Untergrund Putz, Zement-Normalputzmörtel (GP),
Schlussbeschichtung aus Dispersionsfarbe, gefüllt, matt DIN EN 13300, Glanzgrad G3, deckend, Nassabriebbeständigkeit R-Klasse 3 DIN EN 13300,
Farbton 'weiß'

Hersteller und Typ '....................................................'
vom Bieter einzutragen,
Arbeitshöhe der zu bearbeitenden oder zu bekleidenden Fläche bis 3,5 m über der Standfläche des hierfür erforderlichen Gerüstes.
Menge: 60,000 m2

**01.07 Überholungsbesch Wie vor, jedoch an Leibung; Breite Leibung: '15' cm**
*** EP-Aufgliederung gefordert
*** wie Position 01.06
STLB-Bau 2025-10 034
an Leibung
Breite Leibung: '15'
  cm
Menge: 60,220 m

**01.08 Überholungsbesch Wie vor, jedoch an Leibung; Breite Leibung: '30' cm**
*** EP-Aufgliederung gefordert
*** wie Position 01.06
STLB-Bau 2025-10 034
an Leibung
Breite Leibung: '30'
  cm
Menge: 40,000 m

**01.09 Überholungsbesch Wie vor, jedoch hellgetönt;**
*** EP-Aufgliederung gefordert
*** wie Position 01.06
STLB-Bau 2025-10 034
hellgetönt
Hersteller und Typ '....................................................'
vom Bieter einzutragen,
Menge: 140,000 m2

**01.10 Erstbesch Wand Gipsplatte Dispersionsfarbe-GBS Dispersionsfarbe Dispersionsfarbe**
*** EP-Aufgliederung gefordert
*** Bezugsbeschreibung
STLB-Bau 2025-10 034
Erstbeschichtung an Wand, innen, Untergrund Gipsplatten, vorh. Qualitätsstufe Oberfläche Q2,
Grundbeschichtung für Dispersionsfarbe, haftvermittelnd,
Zwischenbeschichtung aus Dispersionsfarbe,
Schlussbeschichtung aus Dispersionsfarbe, matt DIN EN 13300, Glanzgrad G3, deckend, Nassabriebbeständigkeit R-Klasse 3 DIN EN 13300,
Hersteller und Typ '....................................................'
vom Bieter einzutragen,
Arbeitshöhe der zu bearbeitenden oder zu bekleidenden Fläche bis 3,5 m über der Standfläche des hierfür erforderlichen Gerüstes.
Menge: 20,000 m2

**01.11 Erstbesch Gipsplatte Wie vor, jedoch hellgetönt;**
*** EP-Aufgliederung gefordert
*** wie Position 01.10
STLB-Bau 2025-10 034
hellgetönt
Hersteller und Typ '....................................................'
vom Bieter einzutragen,
Menge: 80,000 m2

**01.12 Erstbesch Wand Putz Dispersionsfarbe-GBS Dispersionsfarbe Dispersionsfarbe**
*** EP-Aufgliederung gefordert
*** Bezugsbeschreibung
STLB-Bau 2025-10 034
Erstbeschichtung an Wand, innen, Untergrund Putz, vorh. Qualitätsstufe Oberfläche Q2,
Grundbeschichtung für Dispersionsfarbe, haftvermittelnd,
Zwischenbeschichtung aus Dispersionsfarbe,
Schlussbeschichtung aus Dispersionsfarbe, matt DIN EN 13300, Glanzgrad G3, deckend, Nassabriebbeständigkeit R-Klasse 3 DIN EN 13300,
Farbton 'weiß'

Arbeitshöhe der zu bearbeitenden oder zu bekleidenden Fläche bis 3,5 m über der Standfläche des hierfür erforderlichen Gerüstes.
Menge: 260,000 m2

**01.13 Erstbesch Putz Wie vor, jedoch hellgetönt;**
*** EP-Aufgliederung gefordert
*** wie Position 01.12
STLB-Bau 2025-10 034
hellgetönt
Menge: 40,000 m2

**01.14 Überholungsbesch Sockel Gipsplatte Abwicklung 2 m Acrylatdispersionsfarbe**
*** EP-Aufgliederung gefordert
*** Bezugsbeschreibung
STLB-Bau 2025-10 034
Überholungsbeschichtung an Sockel, innen, Untergrund Gipsplatten, vorh. Qualitätsstufe Oberfläche Q2,
beschichtet mit 'Beschichtungen der Vorpositionen'

Abwicklung der Bearbeitungsflächen '2'
  m,
Schlussbeschichtung aus Acrylatdispersionsfarbe, matt DIN EN 13300, Glanzgrad G3, transparent, Nassabriebbeständigkeit R-Klasse 1 DIN EN 13300,
Farbton 'farblos'

Hersteller und Typ '....................................................'
vom Bieter einzutragen,
Arbeitshöhe der zu bearbeitenden oder zu bekleidenden Fläche bis 3,5 m über der Standfläche des hierfür erforderlichen Gerüstes.
Menge: 20,000 m

**01.15 Überholungsbesch Sockel Wie vor, jedoch Untergrund Putz;**
*** EP-Aufgliederung gefordert
*** wie Position 01.14
STLB-Bau 2025-10 034
Untergrund Putz
Menge: 140,000 m

**01.16 Aufrauen Besch Decke Gipsplatte**
*** EP-Aufgliederung gefordert
STLB-Bau 2025-10 034
Aufrauen der Beschichtung für Beschichtungsarbeiten, an Decke aus Gipsplatten, innen, Beschichtung aus Dispersionsfarbe, Arbeitshöhe der zu bearbeitenden oder zu bekleidenden Fläche bis 3,5 m über der Standfläche des hierfür erforderlichen Gerüstes.
Menge: 35,000 m2

**01.17 Überholungsbesch Decke Gipsplatte Dispersionsfarbe**
*** EP-Aufgliederung gefordert
STLB-Bau 2025-10 034
Überholungsbeschichtung an Decke, innen, Untergrund Gipsplatten, glatt,
Schlussbeschichtung aus Dispersionsfarbe, matt DIN EN 13300, Glanzgrad G3, deckend,
Farbton 'weiß'

Hersteller und Typ '....................................................'
vom Bieter einzutragen,
Arbeitshöhe der zu bearbeitenden oder zu bekleidenden Fläche bis 3,5 m über der Standfläche des hierfür erforderlichen Gerüstes.
Menge: 70,000 m2

**01.18 Erstbesch Decke Gipsplatte Dispersionsfarbe-GBS Dispersionsfarbe Dispersionsfarbe**
*** EP-Aufgliederung gefordert
STLB-Bau 2025-10 034
Erstbeschichtung an Decke, innen, Untergrund Gipsplatten, vorh. Qualitätsstufe Oberfläche Q2, glatt,
Grundbeschichtung für Dispersionsfarbe, haftvermittelnd,
Zwischenbeschichtung aus Dispersionsfarbe,
Schlussbeschichtung aus Dispersionsfarbe, matt DIN EN 13300, Glanzgrad G3, deckend, Arbeitshöhe der zu bearbeitenden oder zu bekleidenden Fläche bis 3,5 m über der Standfläche des hierfür erforderlichen Gerüstes.
Menge: 20,000 m2

**01.19 Erstbesch Umfassungszarge Stahl Abwickl. 10-20cm L bis 5m 1K-Haftgrund 1K-Acrylharzlack 1K-Acrylharzlack**
*** EP-Aufgliederung gefordert
*** Bezugsbeschreibung
STLB-Bau 2025-10 034
Erstbeschichtung an Umfassungszarge, innen, Untergrund grundierter Stahl, Abwicklung der Bearbeitungsfläche über 10 bis 20 cm, Gesamtlänge der Zarge bis 5 m,
Grundbeschichtung aus Haftgrund, einkomponentig,
Zwischenbeschichtung aus Acrylharzlack, einkomponentig,
Schlussbeschichtung aus Acrylharzlack, einkomponentig, seidenmatt, deckend, sattgetönt,
Farbton 'anthrazit'

Hersteller und Typ '....................................................'
vom Bieter einzutragen.
Menge: 1,000 St

**01.20 Erstbesch UZarge Wie vor, jedoch Abwicklung der Bearbeitungsfläche über 20 bis 40 cm;**
*** EP-Aufgliederung gefordert
*** wie Position 01.19
STLB-Bau 2025-10 034
Abwicklung der Bearbeitungsfläche über 20 bis 40 cm
Menge: 2,000 St

**01.21 Erstbesch UZarge Wie vor, jedoch Gesamtlänge der Zarge über 5 bis 6 m;**
*** EP-Aufgliederung gefordert
*** wie Position 01.19
STLB-Bau 2025-10 034
Gesamtlänge der Zarge über 5 bis 6 m
Menge: 3,000 St

**01.22 Erstbesch UZarge Wie vor, jedoch Abwicklung der Bearbeitungsfläche über 20 bis 40 cm; Gesamtlänge der Zarge über 5 bis 6 m;**
*** EP-Aufgliederung gefordert
*** wie Position 01.19
STLB-Bau 2025-10 034
Abwicklung der Bearbeitungsfläche über 20 bis 40 cm
Gesamtlänge der Zarge über 5 bis 6 m
Menge: 2,000 St

**01.23 Erstbeschichtung Zarge Wie vor, jedoch an Eckzarge; Gesamtlänge der Zarge über 5 bis 6 m;**
*** EP-Aufgliederung gefordert
*** wie Position 01.19
STLB-Bau 2025-10 034
an Eckzarge
Gesamtlänge der Zarge über 5 bis 6 m
Menge: 1,000 St

**01.24 Überholungsbesch Umfassungszarge Stahl Abwickl. 20-40cm L 5-6m 1K-Haftgrund 1K-Acrylharzlack**
*** EP-Aufgliederung gefordert
*** Bezugsbeschreibung
STLB-Bau 2025-10 034
Überholungsbeschichtung an Umfassungszarge, innen, Untergrund grundierter Stahl, Abwicklung der Bearbeitungsfläche über 20 bis 40 cm, Gesamtlänge der Zarge über 5 bis 6 m,
Zwischenbeschichtung aus Haftgrund, einkomponentig,
Schlussbeschichtung aus Acrylharzlack, einkomponentig, seidenmatt, deckend, sattgetönt,
Farbton 'anthrazit'

Hersteller und Typ '....................................................'
vom Bieter einzutragen.
Menge: 3,000 St

**01.25 Wie vor, jedoch Abwicklung der Bearbeitungsfläche über 40 bis 60 cm;**
*** EP-Aufgliederung gefordert
*** wie Position 01.24
STLB-Bau 2025-10 034
Abwicklung der Bearbeitungsfläche über 40 bis 60 cm
Menge: 1,000 St

**01.26 Dichtprofil aus-wiedereinbauen**
*** EP-Aufgliederung gefordert
STLB-Bau 2025-10 037
Aus- und Wiedereinbau eines Dichtprofils,
Arbeitshöhe der zu bearbeitenden oder zu bekleidenden Fläche
bis 3,5 m über der Standfläche des hierfür erforderlichen Gerüstes.
Menge: 70,000 m

**01.27 Erstbesch Innentür beidseitig Stahl B 1010 mm H 2260 mm 1K-Haftgrund 1K-Acrylharzlack**
*** EP-Aufgliederung gefordert
*** Bezugsbeschreibung
STLB-Bau 2025-10 034
Erstbeschichtung an Innentür, beidseitig, einflügelig, mit Falz/Doppelfalz, glatt, Untergrund grundierter Stahl, Behandlung der Zarge wird gesondert vergütet, vorh. Dichtprofil,
Breite Nennmaß Wandöffnung '1010'
  mm,
Höhe Nennmaß Wandöffnung '2260'
  mm,
Grundbeschichtung aus Haftgrund, einkomponentig,
Schlussbeschichtung aus Acrylharzlack, einkomponentig, deckend, sattgetönt,
Farbton 'RAL 3000 Feuerrot'

Hersteller und Typ '....................................................'
vom Bieter einzutragen,
Arbeitshöhe bis 3 m.
Menge: 3,000 St

**01.28 Aufrauen Besch Türblatt Stahl mattschleifen**
*** EP-Aufgliederung gefordert
STLB-Bau 2025-10 034
Aufrauen der Beschichtung an Türblatt aus Stahl, innen,
Maße 'Nennmaß: 1010 x 2135mm'

durch Mattschleifen, Arbeitshöhe der zu bearbeitenden oder zu bekleidenden Fläche bis 3,5 m über der Standfläche des hierfür erforderlichen Gerüstes.
Menge: 3,000 St

**01.29 Besch Innentür Wie vor, jedoch Überholungsbeschichtung; Schlussbeschichtung aus Epoxidharzlack, 2-komponentig; seidenmatt; Zwischenbeschichtung aus Haftgrund, 2-komponentig;**
*** EP-Aufgliederung gefordert
*** wie Position 01.27
STLB-Bau 2025-10 034
Überholungsbeschichtung
Schlussbeschichtung aus Epoxidharzlack, 2-komponentig
seidenmatt
Zwischenbeschichtung aus Haftgrund, 2-komponentig
Hersteller und Typ '....................................................'
vom Bieter einzutragen,
Menge: 3,000 St

**01.30 Überholungsbesch Rohr Stahl 1K-Haftgrund 1K-Acrylharzlack**
*** EP-Aufgliederung gefordert
STLB-Bau 2025-10 034
Überholungsbeschichtung an Rohrleitung, innen, Untergrund Stahl, bis DN 80,
Zwischenbeschichtung aus Haftgrund, einkomponentig,
Schlussbeschichtung aus Acrylharzlack, einkomponentig, deckend, sattgetönt,
Farbton 'weiß'

Hersteller und Typ '....................................................'
vom Bieter einzutragen.
Menge: 100,000 m

### Titel 02 Anstriche Holz

**Ausführungsbeschreibung 1 Erläuterungen zu den Holzbauteilen**
*Erläuterungen zu den Holzbauteilen*
Holzbauteile (Stützen und Unterzug) aus Lärche im Außenbereich:
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
Spanplatten (OSB 3) und Sparren im Außenbereich:
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
Spanplatten (OSB 3), Sparren und Pfetten im Innenbereich:
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(Beachte: Das abgebildete Gerüst ist für die Malerarbeiten nicht mehr vorhanden!)

Stirn- und Windbrett des vorhandenen Ortganges:
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
Gesimskasten bzw. Dachuntersicht an den vorhandenen Traufen:
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
**02.01 Erstbesch Stütze Holz Abwicklung 0,65 m Alkydharzlack Alkydharzlack**
*** EP-Aufgliederung gefordert
*** Bezugsbeschreibung
STLB-Bau 2025-10 034
Erstbeschichtung an Stütze, eckig, außen, Untergrund Holz, Lärche, gehobelt, starke Beanspruchung DIN EN 927-1, maßhaltig DIN EN 927-1,
Abwicklung der Bearbeitungsflächen '0.65'
  m,
Zwischenbeschichtung aus Alkydharzlack,
Schlussbeschichtung aus Alkydharzlack, matt DIN EN 927-1, deckend, sattgetönt,
Farbton 'anthrazit'

Hersteller und Typ '....................................................'
vom Bieter einzutragen,
Arbeitshöhe der zu bearbeitenden oder zu bekleidenden Fläche bis 3,5 m über der Standfläche des hierfür erforderlichen Gerüstes.
Menge: 5,000 m

**02.02 Erstbesch Holz Wie vor, jedoch an Unterzug;**
*** EP-Aufgliederung gefordert
*** wie Position 02.01
STLB-Bau 2025-10 034
an Unterzug
Menge: 5,000 m

**02.03 Nachschrauben Stirnbrett Ortgang nichtrostende Schrauben**
Nachschrauben Stirnbrett Ortgang mit nichtrostenden Schrauben, Brettdicke 18 bis 22mm, Schrauben in Stirnseite des Windbrettes, Schrauben bis 3,5 x 45 mm.
Ersatz der gelösten Schrauben, einschl. Entfernen der vorhanden Schrauben.
6 Schrauben je Meter Brettlänge, Anordnung beidseitig.
Menge: 30,000 m

**02.04 Aufrauen Besch Windbrett Ortgang Holz mattschleifen**
*** EP-Aufgliederung gefordert
*** Bezugsbeschreibung
STLB-Bau 2025-10 034
Aufrauen der Beschichtung an Windbrett/Ortgang aus Holz, außen,
Maße 'Abwicklung bis 20cm, Nut+Feder-Schalung mit 1 bis 2 sichtbaren Federn'

durch Mattschleifen, Arbeitshöhe der zu bearbeitenden oder zu bekleidenden Fläche bis 7,5 m über der Standfläche des hierfür erforderlichen Gerüstes, Gerüst wird gesondert vergütet.
Menge: 30,000 m

**02.05 Aufrauen Besch Wie vor, jedoch an Stirnbrett;**
*** EP-Aufgliederung gefordert
*** wie Position 02.04
STLB-Bau 2025-10 034
an Stirnbrett
Maße 'Abwicklung bis 16cm'
Menge: 30,000 m

**02.06 Aufrauen Besch Wie vor, jedoch an Gesims; bis 3,5 m über der Standfläche des hierfür erforderlichen Gerüstes; Abwicklung der Bearbeitungsflächen: '0,3' m**
*** EP-Aufgliederung gefordert
*** wie Position 02.04
STLB-Bau 2025-10 034
an Gesims
bis 3,5 m über der Standfläche des hierfür erforderlichen Gerüstes
Abwicklung der Bearbeitungsflächen: '0.3'
  m
Menge: 6,000 m

**02.07 Erstbesch Windbrett Ortgang Holz Abwicklung 0,2 m Alkydharzlack Alkydharzlack**
*** EP-Aufgliederung gefordert
*** Bezugsbeschreibung
STLB-Bau 2025-10 034
Erstbeschichtung an Windbrett/Ortgang, außen, Untergrund Holz, Fichte, mit Nut und Feder, gehobelt, starke Beanspruchung DIN EN 927-1, begrenzt maßhaltig DIN EN 927-1,
Abwicklung der Bearbeitungsflächen '0.2'
  m,
beschichtet mit 'weitgehend abgeschliffene braune Lasur'

Zwischenbeschichtung aus Alkydharzlack,
Schlussbeschichtung aus Alkydharzlack, matt DIN EN 927-1, deckend, sattgetönt,
Farbton 'anthrazit'

Hersteller und Typ '....................................................'
vom Bieter einzutragen,
Arbeitshöhe der zu bearbeitenden oder zu bekleidenden Fläche bis 7,5 m über der Standfläche des hierfür erforderlichen Gerüstes, Gerüst wird gesondert vergütet.
Menge: 30,000 m

**02.08 Erstbesch Wie vor, jedoch an Stirnbrett; Abwicklung der Bearbeitungsflächen: '0,16' m**
*** EP-Aufgliederung gefordert
*** wie Position 02.07
STLB-Bau 2025-10 034
an Stirnbrett
Abwicklung der Bearbeitungsflächen: '0.16'
  m
Menge: 30,000 m

**02.09 Erstbesch Wie vor, jedoch an Untersicht von Dachüberstand; bis 3,5 m über der Standfläche des hierfür erforderlichen Gerüstes; Abwicklung der Bearbeitungsflächen: '0,3' m**
*** EP-Aufgliederung gefordert
*** wie Position 02.07
STLB-Bau 2025-10 034
an Untersicht von Dachüberstand
bis 3,5 m über der Standfläche des hierfür erforderlichen Gerüstes
Abwicklung der Bearbeitungsflächen: '0.3'
  m
Menge: 6,000 m

**02.10 Entfernen nicht tragfähige Schicht Decke Bauwerksabschluss Holzspanplatte**
*** EP-Aufgliederung gefordert
*** Bezugsbeschreibung
STLB-Bau 2025-10 034
Entfernen der nicht tragfähigen Schicht der Holzoberfläche an Decke als oberer Bauwerksabschluss, aus Holzspanplatten, innen,
Maße 'Zwischensparrenbereich, Breite bis 60cm'

Arbeitshöhe der zu bearbeitenden oder zu bekleidenden Fläche bis 5,5 m über der Standfläche des hierfür erforderlichen Gerüstes, Gerüst wird gesondert vergütet.
Menge: 120,000 m

**02.11 Entfernen nicht tragfähige Schicht Wie vor, jedoch bis 3,5 m über der Standfläche des hierfür erforderlichen Gerüstes;**
*** EP-Aufgliederung gefordert
*** wie Position 02.10
STLB-Bau 2025-10 034
bis 3,5 m über der Standfläche des hierfür erforderlichen Gerüstes
Menge: 30,000 m

**02.12 Anschlussfuge abdichten Wand elast.Dichtstoff Acrylatdispersion B 5-10mm PE geschlossenzellig**
*** EP-Aufgliederung gefordert
STLB-Bau 2025-10 034
Anschlussfuge abdichten zwischen Wand aus Putz, Kalkzement-Normalputzmörtel (GP), und Holzwerkstoff, innen, mit elastischem Dichtstoff, Basis Acrylatdispersion,
Hersteller und Typ '....................................................'
vom Bieter einzutragen,
weiß, Fugenbreite über 5 bis 10 mm, Verhältnis Fugenbreite zu Dichtstofftiefe 1:1, einschl. chemischer Vorreinigung, einschl. systemgebundenem Primer und Hinterfüllmaterial, PE, nicht wassersaugend/geschlossenzellig.
Menge: 70,000 m

**02.13 Erstbesch Decke Bauwerksabschluss Holzspanplatte Acrylharzlasur Acrylharzlasur**
*** EP-Aufgliederung gefordert
*** Bezugsbeschreibung
STLB-Bau 2025-10 034
Erstbeschichtung an Decke als oberer Bauwerksabschluss, innen, Untergrund Holzspanplatten, schwache Beanspruchung DIN EN 927-1,
Zwischenbeschichtung aus Acrylharzlasur, als Dünnschicht,
Schlussbeschichtung aus Acrylharzlasur, als Dünnschicht, transparent,
Hersteller und Typ '....................................................'
vom Bieter einzutragen,
Arbeitshöhe der zu bearbeitenden oder zu bekleidenden Fläche bis 5,5 m über der Standfläche des hierfür erforderlichen Gerüstes, Gerüst wird gesondert vergütet.
Menge: 75,000 m2

**02.14 Erstbesch Decke Wie vor, jedoch bis 3,5 m über der Standfläche des hierfür erforderlichen Gerüstes;**
*** EP-Aufgliederung gefordert
*** wie Position 02.13
STLB-Bau 2025-10 034
bis 3,5 m über der Standfläche des hierfür erforderlichen Gerüstes
Menge: 10,000 m2

**02.15 Erstbesch Decke Wie vor, jedoch außen; mittlere Beanspruchung DIN EN 927-1; bis 3,5 m über der Standfläche des hierfür erforderlichen Gerüstes;**
*** EP-Aufgliederung gefordert
*** wie Position 02.13
STLB-Bau 2025-10 034
außen
mittlere Beanspruchung DIN EN 927-1
bis 3,5 m über der Standfläche des hierfür erforderlichen Gerüstes
Hersteller und Typ '....................................................'
vom Bieter einzutragen,
Menge: 20,000 m2

**02.16 Erstbesch Sparren Holz Abwicklung 0,36 m Acrylharzlasur Acrylharzlasur**
*** EP-Aufgliederung gefordert
*** Bezugsbeschreibung
STLB-Bau 2025-10 034
Erstbeschichtung an Sparren, innen, Untergrund Holz, Fichte, gehobelt, schwache Beanspruchung DIN EN 927-1,
Abwicklung der Bearbeitungsflächen '0.36'
  m,
Zwischenbeschichtung aus Acrylharzlasur, als Dünnschicht,
Schlussbeschichtung aus Acrylharzlasur, als Dünnschicht, transparent,
Hersteller und Typ '....................................................'
vom Bieter einzutragen,
Arbeitshöhe der zu bearbeitenden oder zu bekleidenden Fläche bis 5,5 m über der Standfläche des hierfür erforderlichen Gerüstes, Gerüst wird gesondert vergütet.
Menge: 130,000 m

**02.17 Erstbesch Sparren Wie vor, jedoch bis 3,5 m über der Standfläche des hierfür erforderlichen Gerüstes; Abwicklung der Bearbeitungsflächen: '0,4' m**
*** EP-Aufgliederung gefordert
*** wie Position 02.16
STLB-Bau 2025-10 034
bis 3,5 m über der Standfläche des hierfür erforderlichen Gerüstes
Abwicklung der Bearbeitungsflächen: '0.4'
  m
Menge: 20,000 m

**02.18 Erstbesch Sparren Wie vor, jedoch außen; mittlere Beanspruchung DIN EN 927-1; bis 3,5 m über der Standfläche des hierfür erforderlichen Gerüstes; Abwicklung der Bearbeitungsflächen: '0,4' m**
*** EP-Aufgliederung gefordert
*** wie Position 02.16
STLB-Bau 2025-10 034
außen
mittlere Beanspruchung DIN EN 927-1
bis 3,5 m über der Standfläche des hierfür erforderlichen Gerüstes
Abwicklung der Bearbeitungsflächen: '0.4'
  m
Menge: 30,000 m

**02.19 Erstbesch Holz Wie vor, jedoch an Pfette; Abwicklung der Bearbeitungsflächen: '0,75' m**
*** EP-Aufgliederung gefordert
*** wie Position 02.16
STLB-Bau 2025-10 034
an Pfette
Abwicklung der Bearbeitungsflächen: '0.75'
  m
Menge: 40,000 m

### Titel 03 Anstriche außen

**03.01 Erstbesch Decke Zementbaupl Dispersionsfarbe-GBS Dispersionsfarbe**
*** EP-Aufgliederung gefordert
STLB-Bau 2025-10 034
Erstbeschichtung an Decke, außen, Untergrund Zementbauplatten,
Grundbeschichtung für Dispersionsfarbe, haftvermittelnd,
Schlussbeschichtung aus Dispersionsfarbe, wasserbasiert, Glanzgrad G3, deckend, sattgetönt,
Farbton 'angepasst an Putzfarbton'

Hersteller und Typ '....................................................'
vom Bieter einzutragen,
Arbeitshöhe der zu bearbeitenden oder zu bekleidenden Fläche bis 5,5 m über der Standfläche des hierfür erforderlichen Gerüstes, Gerüst wird gesondert vergütet.
Menge: 5,000 m2

**03.02 Anschlussfuge außen abdichten elast.Dichtstoff Hybrid-Polymer B bis 10mm**
*** EP-Aufgliederung gefordert
STLB-Bau 2025-10 023
Anschlussfuge im Außenputz abdichten, mit elastischem Dichtstoff, Basis Hybrid-Polymer, Fugenbreite bis 10 mm, Profile werden gesondert vergütet,
Hersteller und Typ '....................................................'
vom Bieter einzutragen.
Menge: 30,000 m

**03.03 Gerüstankerloch schließen Wand Putz Silikonharzputz**
*** EP-Aufgliederung gefordert
STLB-Bau 2025-10 001
Gerüstankerloch schließen, an Wand, außen, Untergrund Putz, Silikonharzputz.
Menge: 20,000 St

**03.04 Reparatur aufgeschnittenes WDVS Türbereich außen**
Reparatur des aufgeschnittenen WDVS im neuen Türbereich durch Wiederherstellen der offenen vertikalen Schmalseiten (Leibungen),
Ausführung außen,
Leistung insbesondere (einschl. fachlich erforderlicher zugehöriger Leistungen) bestehend aus:
- Ersatz fehlenden Dämmmaterials aus EPS oder XPS,
- luftdichte Fugenfüllung zwischen Türrahmen und Dämmung
- Schließen der offenen Oberflächen der Dämmstoffebene,
- Herstellen einer streichbaren, wasserabweisenden Putzoberfläche einschl. Gewebeeinlage.

Hinweis: Die Umrahmung der Leibung darf in der Struktur von der umgebenden Körnung abweichen. Auch eine mit kleinem Korn geriebene Oberfläche ist zulässig.
Menge: 4,000 m

**Ausführungsbeschreibung 2 Erläuterung zur Fassadenreinigung und -beschichtung**
*Erläuterung zur Fassadenreinigung und -beschichtung*
Die beim Reinigen anfallenden Rückstände sind anschließend von der Baustelle zu entfernen. Die Entsorgungskosten übernimmt der AN. Das ist in der Kalkulation zu berücksichtigen.

Turmfassade:
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
Giebel Ost:
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
Giebel West mit Dachuntersicht:
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
**03.05 Untergrund reinigen WDVS besch Moos Algen-Pilzbewuchs Hochdruckwasserstrahlen**
*** EP-Aufgliederung gefordert
*** Bezugsbeschreibung
STLB-Bau 2025-10 033
Reinigen des Untergrundes aus beschichtetem WDVS, von grober Verschmutzung, von Moos, Algen- und Pilzbewuchs, durch Hochdruckwasserstrahlen, zur Verbesserung der Haftung, Untergrund senkrecht, Arbeitshöhe der zu bearbeitenden Fläche bis 3,5 m über der Standfläche des hierfür erforderlichen Gerüsts, aufgenommene Stoffe sammeln, und auf der Baustelle lagern, Abfall ist nicht gefährlich, nicht schadstoffbelastet.
Menge: 110,000 m2

**03.06 Untergrund reinigen Wie vor, jedoch bis 5,5 m über der Standfläche des hierfür erforderlichen Gerüsts; Gerüst wird gesondert vergütet;**
*** EP-Aufgliederung gefordert
*** wie Position 03.05
STLB-Bau 2025-10 033
bis 5,5 m über der Standfläche des hierfür erforderlichen Gerüsts
Gerüst wird gesondert vergütet
Menge: 25,000 m2

**03.07 Untergrund reinigen Wie vor, jedoch bis 11,5 m über der Standfläche des hierfür erforderlichen Gerüsts; Gerüst wird gesondert vergütet;**
*** EP-Aufgliederung gefordert
*** wie Position 03.05
STLB-Bau 2025-10 033
bis 11,5 m über der Standfläche des hierfür erforderlichen Gerüsts
Gerüst wird gesondert vergütet
Menge: 80,000 m2

**03.08 Überholungsbesch Wand Putz WDVS Dispersionsfarbe Dispersionsfarbe**
*** EP-Aufgliederung gefordert
*** Bezugsbeschreibung
STLB-Bau 2025-10 034
Überholungsbeschichtung an Wand, außen, Untergrund Putz auf Wärmedämm-Verbundsystem,
Zwischenbeschichtung aus Dispersionsfarbe,
Schlussbeschichtung aus Dispersionsfarbe, deckend, hellgetönt,
Farbton 'hell gelb-grün, wie Bestand'

Hersteller und Typ '....................................................'
vom Bieter einzutragen,
Arbeitshöhe der zu bearbeitenden oder zu bekleidenden Fläche bis 3,5 m über der Standfläche des hierfür erforderlichen Gerüstes.
Menge: 110,000 m2

**03.09 Überholungsbesch Wie vor, jedoch an Leibung; Breite Leibung: '15' cm**
*** EP-Aufgliederung gefordert
*** wie Position 03.08
STLB-Bau 2025-10 034
an Leibung
Breite Leibung: '15'
  cm
Menge: 30,000 m

**03.10 Überholungsbesch Wie vor, jedoch an Leibung; Breite Leibung: '50' cm**
*** EP-Aufgliederung gefordert
*** wie Position 03.08
STLB-Bau 2025-10 034
an Leibung
Breite Leibung: '50'
  cm
Menge: 10,000 m

**03.11 Überholungsbesch Wie vor, jedoch bis 5,5 m über der Standfläche des hierfür erforderlichen Gerüstes; Gerüst wird gesondert vergütet;**
*** EP-Aufgliederung gefordert
*** wie Position 03.08
STLB-Bau 2025-10 034
bis 5,5 m über der Standfläche des hierfür erforderlichen Gerüstes
Gerüst wird gesondert vergütet
Menge: 25,000 m2

**03.12 Überholungsbesch Wie vor, jedoch bis 11,5 m über der Standfläche des hierfür erforderlichen Gerüstes; Gerüst wird gesondert vergütet;**
*** EP-Aufgliederung gefordert
*** wie Position 03.08
STLB-Bau 2025-10 034
bis 11,5 m über der Standfläche des hierfür erforderlichen Gerüstes
Gerüst wird gesondert vergütet
Menge: 80,000 m2

**03.13 Egalisierungsanstrich Silikonharzfarbe Wand**
*** EP-Aufgliederung gefordert
STLB-Bau 2025-10 034
Einmaliger Egalisierungsanstrich aus Silikonharzfarbe, auf Wänden, im Farbton des Oberputzes, Arbeitshöhe der zu bearbeitenden oder zu bekleidenden Fläche bis 5,5 m über der Standfläche des hierfür erforderlichen Gerüstes, Gerüst wird beigestellt/ist vorh.,
Hersteller und Typ '....................................................'
vom Bieter einzutragen.
Menge: 50,000 m2

**03.14 Überholungsbesch Sockel Putz Abwicklung 0,3 m Dispersionsfarbe Dispersionsfarbe**
*** EP-Aufgliederung gefordert
STLB-Bau 2025-10 034
Überholungsbeschichtung an Sockel, außen, Untergrund Putz, Zement-Normalputzmörtel (GP),
Abwicklung der Bearbeitungsflächen '0.3'
  m,
Zwischenbeschichtung aus Dispersionsfarbe,
Schlussbeschichtung aus Dispersionsfarbe, deckend, sattgetönt,
Farbton 'mittelbraun'

Hersteller und Typ '....................................................'
vom Bieter einzutragen.
Menge: 30,000 m

**03.15 Erstbesch Sockel Putz Abwicklung 0,3 m Dispersionsfarbe-GBS Dispersionsfarbe Dispersionsfarbe**
*** EP-Aufgliederung gefordert
STLB-Bau 2025-10 034
Erstbeschichtung an Sockel, außen, Untergrund Putz, Zement-Normalputzmörtel (GP),
Abwicklung der Bearbeitungsflächen '0.3'
  m,
Grundbeschichtung für Dispersionsfarbe, haftvermittelnd,
Zwischenbeschichtung aus Dispersionsfarbe,
Schlussbeschichtung aus Dispersionsfarbe, Glanzgrad G4, deckend, sattgetönt,
Hersteller und Typ '....................................................'
vom Bieter einzutragen.
Menge: 30,000 m

### Titel 04 Gerüste

**Ausführungsbeschreibung 3 Hinweis Erreichbarkeit der Fassadenflächen**
*Hinweis Erreichbarkeit der Fassadenflächen*
Die Wahl der Erreichbarkeit der Fassadenflächen oberhalb von 3,50m über der Standfläche eines dafür erforderlichen Gerüstes (Besondere Leistungen) ist dem AN überlassen. Es können dafür z.B. auch Hubarbeits- oder -gelenkbühnen verwendet werden.

**04.01 Gerüst für eigene Leistungen in der Fahrzeughalle**
*** Pauschalposition
*** EP-Aufgliederung gefordert
Gerüste für die eigene Leistung in der Fahrzeughalle,
bei Fahrgerüsten mit mit gummierten Fahrrollen,
Verwendete Gerüstlagen mit allseitigem Seitenschutz.
Längsschnitt der Fahrzeughalle mit Hochlager:
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Menge: 1,000 psch

**04.02 Gerüste für eigene Leistung an Giebelfassade Ost**
*** Pauschalposition
*** EP-Aufgliederung gefordert
Gerüste für die eigene Leistung an der Giebelfassade Ost.
Gerüst als Besondere Leistung an der Giebelfassade Ost:
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Menge: 1,000 psch

**04.03 Gerüste für eigene Leistung an Giebelfassade West**
*** Pauschalposition
*** EP-Aufgliederung gefordert
Gerüste für die eigene Leistung an der Giebelfassade West.
Gerüst als Besondere Leistung an der Giebelfassade West:
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Menge: 1,000 psch

**04.04 Gerüste für eigene Leistung an Giebelfassade Süd**
*** Pauschalposition
*** EP-Aufgliederung gefordert
Gerüste für die eigene Leistung an der Giebelfassade Süd.
Gerüst als Besondere Leistung an der Giebelfassade Süd:
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Menge: 1,000 psch

**04.05 Gerüste für eigene Leistung am Turm**
*** Pauschalposition
*** EP-Aufgliederung gefordert
Gerüste für die eigene Leistung am Turm, vierseitig.
Gerüst als Besondere Leistung an der Turmfassade:
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Menge: 1,000 psch

### Titel 05 Schutzmaßnahmen, Stundenlohn, Sonstiges

**Ausführungsbeschreibung 4 Hinweise zum Abkleben von Bauteilen**
*Hinweise zum Abkleben von Bauteilen*
Die Schutzabdeckung der Fenster, Türen und Wände beinhaltet mit dem Abkleben der Ränder auch das scharfkantige Abkleben zu den angrenzenden, malerseitig zu behandelnden Flächen. Eine gesonderte Abrechnung von scharfen Abklebungen an diesen Bauteilen erfolgt nicht - wenn nicht ausdrücklich anders und in eigenen Positionen beschrieben.

Das beschriebene Abkleben der Steckdosen gilt auch für Doppelsteckdose, Lichtschalter und ähnl. Bauteile.

Die Schutzabdeckung der Fenster beinhaltet auch die Fensterbänke.
Die Schutzabdeckung der Türen beinhaltet auch die der Türzargen und -rahmen.

**05.01 Schutzabdeck. Fenster Tür Folie herstellen beseitigen**
*** EP-Aufgliederung gefordert
STLB-Bau 2024-04 034
Schutzabdeckung des Fensters und der Tür, einseitig,
Abdeckung aus Folie, Stöße überlappen, Ränder kleben, herstellen und beseitigen, Arbeitshöhe der zu bearbeitenden oder zu bekleidenden Fläche bis 3,5 m über der Standfläche des hierfür erforderlichen Gerüstes.
Menge: 150,000 m2

**05.02 Schutzabdeck. Wandfläche Folie herstellen beseitigen**
*** EP-Aufgliederung gefordert
STLB-Bau 2024-04 034
Schutzabdeckung der Wandfläche,
Abdeckung aus Folie, Stöße überlappen, Ränder kleben, herstellen und beseitigen, Arbeitshöhe der zu bearbeitenden oder zu bekleidenden Fläche bis 3,5 m über der Standfläche des hierfür erforderlichen Gerüstes.
Menge: 30,000 m2

**05.03 Abkleben Steckdose Klebeband beseitigen**
*** EP-Aufgliederung gefordert
STLB-Bau 2024-04 034
Abkleben der Steckdose, Klebeband, einschl. beseitigen.
Menge: 60,000 St

**05.04 Schutzabdeck. Leuchte/Lampe bis 1m2 Folie herstellen beseitigen**
*** EP-Aufgliederung gefordert
STLB-Bau 2025-10 034
Schutzabdeckung der Leuchte/Lampe, Einzelflächen bis 1 m2,
Abdeckung aus Folie, herstellen und beseitigen, Arbeitshöhe der zu bearbeitenden oder zu bekleidenden Fläche bis 3,5 m über der Standfläche des hierfür erforderlichen Gerüstes.
Menge: 30,000 St

**05.05 Einrichten, Räumen der Baustelle, zusätzliche Anfahrt**
*** Pauschalposition
Zusätzliches Einrichten und Räumen der Baustelle,
bei länger andauernden und nicht vorhersehbaren Unterbrechungen im Bauablauf,
für sämtliche in der Leistungsbeschreibung aufgeführten Leistungen.
Ausführung nur nach vorheriger Abstimmung mit dem Bauherrn.

Hinweis 1: Diese Leistung beinhaltet nicht die "normale" Baustelleneinrichtung für die beschriebenen Leistungen.
Diese Kosten sind bereits in die EPs einzukalkulieren.
Siehe auch "Allgemeine Hinweise zur Leistungsaufstellung" und "Hinweise zum zeitlich versetzten Ablauf der Trockenbauarbeiten".

Hinweis 2: Damit ist das einmalige Einrichten/Räumen jeweils unter den genannten Bedingungen für aufeinanderfolgende Arbeiten (über einen oder mehrere Tage, auch mit dazwischen liegenden Wochenend- oder Feiertagen) berücksichtigt.
Diese Position ist nicht anwendbar bei zusätzlichen Anfahrten, deren Ursache der Auftragnehmer zu vertreten hat (mangelhafte Ausführung, Terminverzögerungen u.ä.).
Menge: 1,000 psch

**05.06 Stundenlohnarbeiten Arbeitskräfte, nur nach Anordnung AG**
*** Stundenlohnarbeiten
Stundenlohnarbeiten durch geeignete Arbeitskräfte,
auf Anordnung des AG ausführen.
Zuschläge für Nacht-, Sonntags- und Feiertagsarbeit werden, bei ausdrücklicher Forderung des ÁG,
gesondert vergütet.

Hinweis: Vergütungsansprüche gemäß VOB/B §15.
Menge: 5,000 h
